# Sanierung Flügelbauten Trakt D
Angebotsaufforderung (GAEB DA XML 3.2, DA83)
Projekt: 85440_B7_0008
Währung: EUR
Nebenangebote zugelassen: ja
Abgabeort: SB Region Nord-West, Schloss, 49186 Bad Iburg
Auftraggeber: Staatl. Baumanagement Region Nord-West, (ab 01.01.2022), Schloss, 49186 Bad Iburg, D, Ansprechpartner Vergabestelle, Telefon 05403 7302-500, Fax 05403 7302-999, E-Mail vergabe@sb-rnw.niedersachsen.de
Erstellt mit: GXML Toolbox V3.3 R20230829, iTWO_64 V25.0.650, 30.09.2026

## 26A30425 Putzarbeiten
Datum: 30.09.2026

*Hinweis: ALLGEMEINE TECHNISCHE VERTRAGSBEDINGUNGEN (ATV)*
ALLGEMEINE TECHNISCHE VERTRAGSBEDINGUNGEN (ATV)
OBJEKTBESCHREIBUNG / ERLÄUTERUNGEN

Allgemeine Regelungen für Bauarbeiten jeder Art -
DIN 18299 und Sonstiges

ABKÜRZUNGEN:
AN  =  Auftragnehmer
AG  =  Auftraggeber
BL  =  Bauleitung

0.1  ANGABEN ZUR BAUSTELLE UND BAUWERK
  (gem. DIN 18299)

ATV 01.1 BESCHREIBUNG MASSNAHME UND BAUWERK
01.1.1- MASSNAHME
Das Land Niedersachsen plant die "Sanierung der Flügelbauten - Trakt D" der JVA für Frauen in Vechta.
Die Maßnahme beinhaltet alle hierfür erforderlichen Rückbau- und Baumaßnahmen, inkl. erforderlicher Schadstoffsanierung.

Lärm- und Schmutzentwicklung
Die besondere Situation der Baustelle inmitten des laufenden Betriebes der JVA für Frauen erfordert äußerste Beschränkung von Erschütterungen, Lärm und Schmutzentwicklung.
Vorhandene Sensoren machen es erforderlich, erschütterungs- oder lärmintensive Arbeiten rechtzeitig anzumelden und in Ihrer Ausführungszeit mit der Bauleitung abzustimmen.
Kurzfristige Arbeitsunterbrechungen sind möglich. Kosten können hierfür nicht geltend gemacht werden.

01.1.2 - BAUWERK
Bestandsbeschreibung Gebäude
Die JVA für Frauen liegt im Stadtzentrum von Vechta. Der Gebäudekomplex besteht aus mehreren Gebäudeteilen, die 2 hintereinanderliegende Innenhöfe bilden. Der Baustellenbereich befindet sich im hinteren Bereich des JVA-Gebäudekomplexes am Kloster-Innenhof, im direkten Anschluss zur Klosterkirche.

Der umzubauende Gebäudeteil -"Trakt D" gehört zu den ältesten Gebäudeteilen der JVA, die ihren Ursprung in einer Klosteranlage aus dem Jahre 1640 hat. Im Jahre 1816 erfolgte die Umnutzung der Klosteranlage als Zuchthaus. Der umzubauende Flügel steht daher unter Denkmalschutz.
Der Flügel ist 2-geschossig und mit einem historisch geschützten Gewölbekeller mit Grabkammern unterkellert. Das Dachgeschoss ist nicht ausgebaut, wurde jedoch in einer vorherigen Maßnahme bereits von Schadstoffen befreit und mit einem begehbaren Holzbelag ausgestattet.
Geschossdecken, diverse Wandkonstruktionen sowie Haftraumtüren sind teilweise noch den Gründungszeiten des Gebäudes zuzuordnen.

Die Geschosse sind folgendermaßen aufgebaut:
Kellergeschoss: Gemauertes Gewölbe und Aufschüttung der Zwischenräume
Erdgeschoss: Gemauerte Innenwände (teilweise tragend) und Holzbalkendecken
Obergeschoss: Fachwerkinnenwände mit ausgemauerten Gefachen (nicht tragend) und Holzbalkendecke
Dachgeschoss: Historischer Dachstuhl

Maßnahmenbeschreibung
Im Erdgeschoss sind die Büro- und Nebenräume sowie zwei Besonders Gesicherte Hafträume (BGH) und ein kameraüberwachter Haftraum angeordnet. Im Obergeschoss befinden sich neun Hafträume als offene Wohngruppe sowie Sanitär- und Aufenthaltsräume.
Die Struktur des Gebäudeteils bleibt in beiden Geschossen im Wesentlichen erhalten, sodass die Raumabmessungen grundsätzlich beibehalten werden.

ATV 01.2  BESCHREIBUNG ZUFAHRT UND GRUNDSTÜCK
01.2.1 ANDIENUNG BAUSTELLE
01.2.1.1 Materialtransporte
Der umzubauende Flügel grenzt an den "Wirtschaftshof" an (siehe Baustelleneinrichtungsplan). Da dieser für Gefangene nicht zugänglich ist, dient er als Baustelleneinrichtungsfläche und ist durch eine Torzufahrt mit Rolltor mit den Abmessungen 2,80m/4,00m (B/H) an der Marienstraße neben der Tiefgaragenzufahrt befahrbar. Auf dem Wirtschaftshof werden die Sanitäreinrichtungen, Versorgungsanschlüsse (Baustrom/-wasser) und bei Bedarf Müll- und/oder Materialcontainer angeordnet.
Jeglicher Materialtransport hat über den Wirtschaftshof zu erfolgen. Ein Zugang wird über einen neu geschaffenen Zugang (Abmessungen ca. 0,90m/1,75m (B/H)) im Erdgeschoss über eine achtstufige Treppe und temporär über einen außenliegenden Gerüst-Treppenturm über das Dachgeschoss eingerichtet.
Die vorhandenen Fenster sind vergittert und kommen für einen Materialtransport nicht in Frage.
Im Wirtschaftshof kann nach frühzeitiger Abstimmung mit der Bauleitung zeitweise ein Autokran aufgestellt werden. Die Aufstellung eines Turmdrehkranes ist nicht möglich.

01.2.1.2 Personalzugang
Der Personalzugang erfolgt ebenfalls über das Rolltor zum Wirtschaftshof der JVA für Frauen an der Marienstraße (siehe Baustelleneinrichtungsplan).
Innerhalb der abgegrenzten Baustelle können sich Mitarbeiter frei bewegen. Außerhalb der Baustelle ist innerhalb der JVA in jedem Fall Begleitpersonal der JVA für Frauen erforderlich.
Eine Zufahrt zur JVA für Frauen mit Fahrzeugen ist nur für Anlieferungszwecke in den Wirtschaftshof möglich. Alle Liefer- oder Beförderungsfahrzeuge sind außer halb der Baustelle zu parken. Hierfür wird an der Nebenanstalt (Adresse: Zitadelle 2) ein Parkplatz bereitgestellt. Der Fahrt-/Laufweg vom Wirtschaftshof zum Parkplatz beträgt etwa 600m. Die Fahr- und Gehzeiten sind in die Einheitspreise einzukalkulieren.

01.2.2 ZUGANGSKONTROLLEN JVA
Durch die notwendigen Zugangskontrollen und Kontrollen beim Verlassen des Geländes/der Anstalt muss mit Behinderungen und Verzögerungen gerechnet werden. Die hiermit verbundenen zeitlichen Verzögerungen sind einzukalkulieren. Diese werden nicht gesondert vergütet.
Vergütet werden Wartezeiten (Zugang und Verlassen) von über 0,75 Stunden. Ein Anspruch auf Vergütung besteht nur bei unverzüglicher Meldung beim und Bestätigung durch das Personal der Pforte.

Polizeiliche Abfrage/Anmeldung Mitarbeiter:
Es ist eine polizeiliche Abfrage aller Arbeitnehmer erforderlich. Mindestens zwei Wochen vor erstmaligem Arbeitsbeginn des jeweiligen Arbeitnehmers sind die hierfür vorgesehenen Personalformulare vollständig ausgefüllt bei der JVA für Frauen Vechta einzureichen. Diese Unterlagen werden dem Auftragnehmer mit der Auftragsbestätigung übergeben.
Über die Zulassung zur Arbeit auf der Baustelle entscheidet allein die JVA für Frauen Vechta.
Die Anmeldung der Mitarbeiter erfolgt eigenverantwortlich durch den Auftragnehmer. Erforderliche Formulare sind bei der JVA für Frauen, über die FBL Sicherheit/FBL Bau der JVA für Frauen, zu beantragen.

Einweisung vor erstem Arbeitseinsatz:
Vor dem ersten Arbeitseinsatz in der JVA für Frauen erhält jeder Mitarbeiter eine ca. halbstündige Einweisung durch das örtliche Sicherheitspersonal der JVA. Zur Planung des erforderlichen Sicherheitspersonals hat der AN daher mind. 3 Tage vor geplantem Arbeitsbeginn die Arbeiten bei der FBL Sicherheit/FBL Bau der JVA für Frauen anzumelden.

Sollte eine Firma dieser Verpflichtung nicht nachgekommen sein, kann die JVA dem neuen Mitarbeiter den Zugang zur JVA verweigern. Anfallende Personalkosten für Ausfallzeiten können in diesem Falle nicht geltend gemacht werden.
Jede Firma hat 2 Ansprechpartner zu benennen, von denen einer ständig vor Ort sein muss.

01.2.3 - SONSTIGES
Regelarbeitszeit
Die vertragliche Leistung auf der Baustelle darf ohne Abstimmung mit der Bauleitung nur werktäglich zu den Regelarbeitszeiten ausgeführt werden. Abweichungen von den Regelarbeitszeiten, sofern dies der Baufortschritt oder besondere Arbeiten erfordern, sind nur nach schriftlicher Beantragung und Genehmigung durch die JVA für Frauen möglich. Die Beantragung hat zwei Wochen im Voraus zu erfolgen.
Die Regelarbeitszeit ist wie folgt festgelegt:
Montag bis Freitag von 07:00 Uhr bis 17:00 Uhr (in Ausnahmefällen bis 19:00 Uhr, Abstimmung notwendig)

Emissionsschutz / Erschütterungen, Baulärm und Staub
Aufgrund der vorhandenen Sicherheitseinrichtungen der JVA sind besonders erschütterungs-, lärm- und staubintensive Arbeiten rechtzeitig, mind. 3 Werktage vor Ausführung, anzumelden und in Ihren Ausführungszeiten mit der Bauleitung und insbesondere der JVA-Leitung abzustimmen.

0.2 SONSTIGES

ATV 02 INFORMATIONSPFLICHT
Es ist Sache des Auftragnehmers, sich über die Möglichkeiten des An- und Abtransportes zu den jeweiligen Einbaustellen vor Angebotsabgabe ausreichend zu informieren.
Der Unternehmer hat sich vor Abgabe des Angebotes über die örtliche Situation, sowie Art, Umfang und Schwierigkeitsgrad der anzubietenden Leistungen zu informieren.

Der Unternehmer bescheinigt durch die Abgabe des Angebotes, dass er der Informationspflicht nachgekommen ist und somit keine Unklarheiten bezüglich der Baumaßnahmen und Abwicklung der Arbeiten bestehen. Nachforderungen, die auf mangelnde Information zurückzuführen sind oder so begründet werden, werden nicht anerkannt.

ATV 03 BAUSTELLENEINRICHTUNG
Eine Baustelleneinrichtung wird bauseits gem. beiliegendem Baustelleneinrichtungsplan durch den AN Rohbau erstellt.

Alle darüberhinausgehend erforderlichen Hebezeuge, Transportmittel bzw. Gerüste zur Durchführung der eigenen Leistungen sind von jedem Auftragnehmer selbst zu liefern und in die EP-Preise als Nebenleistung einzukalkulieren.

ATV 04 LAGERFLÄCHEN
Es wird ausdrücklich darauf hingewiesen, dass Lagerflächen nur in äußerst begrenztem Maß im Areal der JVA für Frauen (Wirtschaftshof) zur Verfügung stehen. Lagerung von Materialien ist zudem ausschließlich mit schriftlicher Genehmigung der JVA zugelassen.
Grundsätzlich sind alle erforderlichen Materialien werktäglich anzuliefern. Gleiches gilt für die Entsorgung von Bauschutt, auch dieser ist werktäglich zu entsorgen. Zu beachten ist hierbei ATV 01.2.1.2.
Container dürfen nur nach Genehmigung der Bauleitung aufgestellt werden.
Innerhalb des Gebäudes stehen Lagerflächen und Aufenthaltsplätze nur nach vorheriger Absprache mit der JVA f. Frauen und der Bauleitung zur Verfügung. Es ist untersagt, eigenmächtig sogenannte "Bautüren" einzusetzen und Räume ohne Zustimmung der Bauleitung zu verschließen.
Flächen und Räume sind auf Verlangen der Bauleitung dem Baufortschritt folgend vom Auftragnehmer auf dessen Kosten unverzüglich zu räumen.

ATV 05 VERKEHRSWEGE
Die lichten Durchgangsbreiten innerhalb des Gebäudes sind den ausliegenden Architektenplänen zu entnehmen, evtl. Anlegen und späteres Entfernen von Abstützungen oder Schutzverkleidungen von Bauteilen auf Transportwegen innerhalb des Gebäudes sowie das Anlegen von Transportrampen oder Transportgerüsten zur Überwindung von Höhenunterschieden hat der Auftragnehmer auf seine Kosten durchzuführen.
Aufzüge stehen für den Transport grundsätzlich nicht zur Verfügung.

ATV 06 SAUBERHALTUNG DER BAUSTELLE
Der Auftragnehmer ist verpflichtet, die durch Baustellentransporte entstandene Verschmutzung öffentlicher und privater Straßen und Wege unverzüglich und unter Anwendung der möglichen Maßnahmen zur Verhinderung von Staubbildung auf eigene Kosten zu entfernen.
Der besenreine Zustand der Baustelle ist werktäglich zum Arbeitsende sicherzustellen. Angrenzende Bauteile sind vor Verschmutzungen/Beschädigungen zu schützen.
Die Verantwortung für Lagerung und Verwendung von Materialien, die im Abfallgesetz (AbfG) als Sondermüll deklariert sind, liegt ausschließlich beim AN. Auf das Umwelthaftungsgesetz wird ausdrücklich hingewiesen.

Verstößt der AN gegen die Verpflichtung zur werktäglichen Baureinigung einschl. Sortierung und separaten Entsorgung der Schuttmassen, so gehen die entstehenden Mehrkosten aller Art zu seinen Lasten. Der AG hat das Recht, nach vergeblicher Aufforderung und Terminsetzung (24 Std), die erforderlichen Maßnahmen auf Kosten des AN durch Fremdfirmen vornehmen zu lassen, einschl. der Entsorgung.

ATV 07 WERKZEUGE / MATERIALIEN (JVA-Sicherheit)
Der Auftragnehmer ist verpflichtet alle Werkzeuge und Materialien, insbesondere Befestigungsmaterialien wie Metallschienen, Schrauben, Bolzen, hierzu zählen insbesondere auch metallene Abschnitte von Schienen, Blechen etc. vor Verlassen der Baustelle zu entfernen. Diese gilt ebenfalls für jede Art von Klebebändern und sonstigen Verpackungsmaterialien jeder Art.

ATV 08 STUNDENLOHNARBEITEN
Tagelohnarbeiten sind vor Beginn der Arbeiten mit der Bau-leitung in ihrer Art und ihrem Umfang abzustimmen. Die Tagelohnnachweise sind werktäglich vorzulegen. Anderenfalls besteht kein Anspruch auf Vergütung.
Unterschriebene Arbeitszettel bestätigen nur, dass die aufgeführten Arbeiten ausgeführt wurden. Dabei wird nicht überprüft, ob es sich um Arbeiten handelt, die schon mit den Einheits- preisen abgegolten sind. Die rechtsverbindliche Prüfung erfolgt bei der Prüfung der Schlussrechnung.

ATV 09 AUSFÜHRUNGSUNTERLAGEN
Die erforderlichen Unterlagen (Pläne usw.) werden dem Auftragnehmer unentgeltlich in 2-facher Ausfertigung in Papierform sowie als PDF-Datei zur Verfügung gestellt. Weitere Ausfertigungen gehen zu Lasten des Auftragnehmers.
Die Ausführungsunterlagen sind rechtzeitig vor Verwendung vom Auftragnehmer zu überprüfen. Etwaige Unstimmigkeiten sind der Bauleitung anzuzeigen.

ATV 10 BAUZEITENPLAN
Der AN ist verpflichtet nach Aufforderung durch die Bauleitung einen verbindlichen Terminplan für die Ausführung seiner Leistungen vorzulegen.
Die Terminvorgaben des AG sind dabei zwingend einzuhalten.

ATV 11 ALLGEMEINE BAULEISTUNGEN
Für die Leistungen sind die neuesten DIN-Bestimmungen, Richtlinien, Normen sowie die anerkannten Regeln der Technik und die Herstellervorschriften zu beachten, insbesondere:
- Landesbauordnung
- Arbeitsstättenverordnung
- Unfallverhütungsvorschriften
- DIN 4109 Schallschutz im Hochbau
- DIN 4102 Brandschutz

ATV 12 BRANDSCHUTZ WÄHREND DER BAUZEIT
Während der Bauzeit sind vorbeugende Brandschutzmaß- nahmen betrieblicher Art zu treffen. Auf das jeweilige Merkblatt "Brandschutz bei Bauarbeiten" der Bau-Berufsgenossenschaft und des Verbandes der Schadenversicherer VdS 2021 wird hingewiesen.
Bei feuergefährlichen Arbeiten - z.B. Schweißen, Abbrennen, Schneiden - sowie beim Umgang mit offener Flamme in Verbindung mit brennbaren Baustoffen sind entsprechende Schutzmaßnahmen zu treffen, um eine Gefährdung des laufenden Betriebes und des Gebäudes zu verhindern. Es sind ständig geeignete Feuerlöschgeräte bereitzustellen. Nach Beendigung der feuergefährlichen Arbeiten sind Nachkontrollen durchzuführen. Auf die Unfallverhütungsvorschrift "Schweißen, Schneiden und verwandte Arbeitsverfahren" (VBG 15) wird hingewiesen. Brennbare Abfallstoffe sind täglich aus dem Bauobjekt zu entfernen.

ATV 13 SPRACHE
Während der Ausführung der Leistungen hat der AN dafür Sorge zu tragen, dass ständig eine Person auf der Baustelle anwesend ist, die befugt und in der Lage ist, in deutscher Sprache zu kommunizieren und Anweisungen entgegenzunehmen.
Kommt der AN dieser Forderung nicht nach, so ist der AG nach einmaliger fruchtloser Aufforderung berechtigt, auf Kosten des AN einen Dolmetscher zu beauftragen.
Die „Vertragssprache“ ist deutsch.

ATV 14 BAUWASSER / BAUSTROM
Ein Anschluss für Strom und Wasser wird durch den Auftraggeber zur Verfügung gestellt. Die Baustellenversorgung ist im Auftrag des AN Rohbau enthalten und kann von allen Auftragnehmern genutzt werden. Der Strom darf nicht zu Heizzwecken genutzt werden.
Ein Baustromverteiler wird im Wirtschaftshof und zwei Stück im Gebäudeinneren  je Etage ein Stück  vorgesehen. Ein Wasseranschluss wird ebenfalls im Wirtschaftshof vorgesehen.

ATV 15 BAUTAGESBERICHTE
Der AN hat Bautagesberichte zu führen und der Bauleitung wöchentlich zu übergeben. Sie müssen alle Angaben enthalten, die für die Ausführung und Abrechnung des Auftrages von Bedeutung sind. Die Bautagesberichte werden nicht gegengezeichnet.

ATV 16 ELEKTRONISCHE GERÄTE
Es ist auf dem gesamten JVA-Gelände untersagt elektronische Geräte mit sich zu führen. Eine Fotodokumentation ist demnach nicht möglich. Elektronische Geräte (z.B. Handys, Tablets, Kameras, etc.) können bei Bedarf an der Pforte eingeschlossen werden.

ATV 17 REVISIONSUNTERLAGEN
Spätestens 14 Tage vor dem beantragten Abnahmetermin ist dem AG eine Bestandsdokumentation mit allen zur Wartung der Leistungen erforderlichen Unterlagen in 3-facher Ausfertigung zu überreichen.  Die Bestandsdokumentation ist in Ordnern mit entsprechendem Inhaltsverzeichnis zu übergeben.
Zeichnerische Unterlagen sind zusätzlich im Format DWG und PDF beizufügen.
Folgende Unterlagen sind Bestandteil der Bestands- dokumentation:
-  Revisionsunterlagen - Komplette Plansätze der Werk- und
  Montagepläne als Papierausdruck sowie im dwg-Format
  nach Erfordernis und Absprache mit der Bauleitung.
-  Schriftliche Nachweise für alle eingebauten bzw. verwendeten Bauprodukte den Nachweis nach § 17 ff. der Niedersächsischen Bauordnung NBauO
-  Nachweise und Bescheinigungen bezüglich Brandschutz, Wärmeschutz und Schallschutz sowie für Verglasungen, Rutschfestigkeiten Bodenbeläge, evtl. erforderliche Statiken etc.
-  Prüfbücher für E-Antriebe sowie zugehörige Übergabe- und Abnahmeprotokolle.
-  Anlagenbescheinigung
-  Bedienungs- und Wartungsanleitungen
-  Dimensionierungs- und Berechnungsunterlagen
-  Bescheinigungen / Abnahmen z.B. TÜ
-  Reinigungs- und Pflegeanweisungen sowie
  Bedienungs- und Wartungsanweisungen

*Hinweis: ZUSÄTZLICH TECHNISCHE VERTRAGSBEDINGUNGEN (ZTV)*
Zusätzliche Technische Vertragsbedingungen,
gültig für alle Titel dieser Ausschreibung

Alle sich aus den folgenden und den jeweiligen Titeln vorgelagerten ZTV´s ergebenden Leistungen sind Neben- leistungen, sofern im Leistungsverzeichnis kein gesonderter Ansatz gegeben ist.

ZTV 01
Gegenstand dieser Ausschreibung sind Putzarbeiten gemäß DIN 18550 und 18350, hier:
- Putzträgerplatten Holzwolle an Aussenwänden, innen
- EPS-Hartschaumträgerplatten in Fensterleibungen, innen
- Streckmetall flächig auf Holzplanken und Mischkonstruktionen
- Putzbewehrung als Drahtgittermatte
- Kalkzement-Wandputz, 1- und 2-lagig,

Der Rückbau des Bestandsputzes erfolgte vorab durch die Gewerke "Schadstoffentsorgung" und "Rückbauarbeiten".

ZTV 02
Technische Grundlage des Angebotes sind die VOB gültige Fassung, alle einschlägigen Normen und DIN - Vorschriften, Gütebestimmungen und Verarbeitungsrichtlinien auch der Hersteller, sofern im Leistungsverzeichnis nichts anderes bestimmt ist.

ZTV 03
Der Unternehmer ist verpflichtet, sich vor Abgabe des Angebotes über die örtliche Situation, sowie Art, Umfang und Schwierigkeitsgrad der anzubietenden Leistungen durch Einsichtnahme in die bereit gestellten Planungsunterlagen umfassend zu informieren, der Unternehmer bescheinigt durch die Abgabe des Angebotes, dass er der Informationspflicht nachgekommen ist und somit keine Unklarheiten bezüglich der Baumaßnahme und Abwicklung der Arbeiten bestehen.
ZTV 03
Alle Angaben zur Oberflächengüte der Putzoberflächen sind gemäß den Qualitätsstufen des Merkblatts 3 "Putzoberflächen im Innenbereich" des Bundesverbands der Gipsindustrie e.V. (zweite Auflage, Stand Oktober 2011) festgelegt. Die Angaben in diesem Merkblatt sind verbindlich für das Angebot. Das Merkblatt kann unter www.gips.de heruntergeladen werden.

ZTV 04
Die in den Leistungsbeschreibungen und den Planunterlagen enthaltenen Maßangaben beziehen sich auf Rohbaurichtmaße oder auf Achsen. Die Abrechnung erfolgt nach Aufmaß, später nicht mehr sichtbare Leistungen (z.B. Putzgewebe) sind vor Ausführung der Putzarbeiten aufzumessen und der Bauleitung zur Prüfung zu übergeben.

ZTV 05
Es sind grundsätzlich alle Erschwernisse für den Transport über bzw. durch die Haftmauer sowie den erschwerten Transport im Gebäude in alle Positionen einzukalkulieren, auch wenn dieses in den Positionen nicht besonders beschrieben wird.

*Hinweis: Hinweis Einzelbeschreibung*
Hinweis Einzelbeschreibung

Die nach Standard-Leistungsbuch erstellten Positionen mit Verweis auf "Einzelbeschreibungs-Nr." ist programmspezifisch und erlaubt ergänzende Beschreibungen oder Planverweise zur jeweiligen Position. Diese Hinweise werden unmittelbar darunter gegeben, sie sind nicht in den Vortexten zu suchen.

### Bereich 01 Putzarbeiten Trakt D

#### Abschnitt 01.01 Putzarbeiten

*Hinweis: Vorbereitende Arbeiten Wände*
Vorbereitende Arbeiten:

**01.01.0010 Untergrund reinigen Mauerwerk Mörtelreste**
STLB-Bau 2026-04 033
Reinigen des Untergrundes aus Mauerwerk, von grober Verschmutzung, von Mörtelresten, zur Verbesserung der Haftung, für Putz-, Stuckarbeiten/WDVS, Untergrund senkrecht, Arbeitshöhe der zu bearbeitenden Fläche bis 5,5 m über der Standfläche des hierfür erforderlichen Gerüsts, Gerüst wird gesondert vergütet, nicht schadstoffbelastet, Ausführung gemäß Einzelbeschreibung,
Einzelbeschreibungs-Nr '1
Untergrund Mauerwerk- und Fachwerkwände'
Menge: 2020,000 m2
Leistungsbereichkatalog: 033
DIN276-1_08: 397

**01.01.0020 Untergrund reinigen Mauerwerk Mörtelreste, Leibungen**
Wie vor beschrieben, jedoch in Breiten ca. 20-45 cm, in Fensternischen und Türdurchgängen,
Fläche senkrecht und waagerecht, gewölbt und geneigt.
Menge: 240,000 m

**01.01.0030 Untergrund reinigen Mauerwerk Mörtelreste, Leibung Tür**
Wie vor beschrieben, jedoch Breite ca. 100 cm, in Türdurchgang, OG, Flur/Seilergang,
Fläche senkrecht und waagerecht.
Menge: 6,000 m

**01.01.0040 Grundierung Innenwand**
STLB-Bau 2026-04 023
Grundierung für einlagigen Strukturputz auf Innenwand, innen, Untergrund Ziegel, Ausführung gemäß Einzelbeschreibung,
Einzelbeschreibungs-Nr '1
Untergrund altes grobes Ziegelmauerwerk sowie Kalksandstein im Bereich von geschlossenen Öffnungen, neuen Gefachen, Wänden, Installationswänden, Wandvorlagen, alle Bereiche.'
Menge: 2020,000 m2
Leistungsbereichkatalog: 023
DIN276-1_08: 345
DIN276_1993: 345

**01.01.0050 Grundierung Leibungen**
Wie vor beschrieben, jedoch Grundierung für einlagigen Strukturputz auf Leibung, innen,
Breiten ca. 20-40 cm, in Fensternischen und Türdurchgängen,
Fläche senkrecht und waagerecht, gewölbt und geneigt.
Menge: 240,000 m

**01.01.0060 Grundierung Leibung, Tür**
Wie vor beschrieben, jedoch Breite ca. 100 cm, in Türdurchgang, OG, Flur/Seilergang,
Fläche senkrecht und waagerecht.
Menge: 6,000 m

*Hinweis: Putzbewehrungen Gittergewebe, allgemein*
Putzbewehrungen allgemein, in Streifen und flächig:
(Aufmaß mit der Bauleitung jeweils vor Putzarbeiten)

**01.01.0070 Putzbewehrung Gittergewebe alkalibest. Innenwand**
STLB-Bau 2026-04 023
Putzbewehrung aus Gittergewebe, alkalibeständig, auf Innenwand.
Menge: 100,000 m2
Leistungsbereichkatalog: 023
DIN276-1_08: 345

**01.01.0080 Putzbewehrung Gittergewebe B bis 50cm Innenwand**
STLB-Bau 2026-04 023
Putzbewehrung aus Gittergewebe, Bewehrungsbreite bis 50 cm, auf Innenwand.
Menge: 50,000 m
Leistungsbereichkatalog: 023
DIN276-1_08: 345

*Hinweis: Putzbewehrung, Streckmetall, Schlitze, Stürzen, Fachwerk*
Putzbewehrung Streckmetall, Schlitze, Stürze, Fachwerk:
(Aufmaß mit der Bauleitung jeweils vor Putzarbeiten)

**01.01.0090 Putzträger Rippenstreckmetall Stahl verz Spannweite bis 400mm innen**
STLB-Bau 2026-04 023
Putzträger aus Rippenstreckmetall aus verzinktem Stahl, freitragend gespannt, Spannweite bis 400 mm, innen, Arbeitshöhe der zu bearbeitenden oder zu bekleidenden Fläche bis 5,5 m über der Standfläche des hierfür erforderlichen Gerüsts, Gerüst wird gesondert vergütet, Ausführung gemäß Einzelbeschreibung,
Einzelbeschreibungs-Nr '1
Einbau über Wandschlitzen, streifenweise.
Aufmaß mit der Bauleitung vor Putzarbeiten.'
Menge: 75,000 m
Leistungsbereichkatalog: 023

**01.01.0100 Putzträger Rippenstreckmetall Stahl verz innen**
STLB-Bau 2026-04 023
Putzträger aus Rippenstreckmetall aus verzinktem Stahl, innen, Arbeitshöhe der zu bearbeitenden oder zu bekleidenden Fläche bis 5,5 m über der Standfläche des hierfür erforderlichen Gerüsts, Gerüst wird gesondert vergütet, Ausführung gemäß Einzelbeschreibung,
Einzelbeschreibungs-Nr '1
Einbau auf Mauerwerkswänden, Fachwerkwänden aus Holz und Mauerwerk, Wänden mit vollflächigen Holz-Bohlen.

Aufmaß mit der Bauleitung vor Putzarbeiten.'
Menge: 1200,000 m2
Leistungsbereichkatalog: 023

*Hinweis: Putzbewehrungen in BGH-Zellen*
Putzbewehrungen in BGH-Zellen:

**01.01.0110 Putzbewehrung Drahtnetz verz Innenwand**
STLB-Bau 2026-04 023
Putzbewehrung aus verzinktem Drahtnetz, auf Innenwand, Arbeitshöhe der zu bearbeitenden oder zu bekleidenden Fläche bis 5,5 m über der Standfläche des hierfür erforderlichen Gerüsts, Gerüst wird gesondert vergütet, Ausführung gemäß Einzelbeschreibung,
Einzelbeschreibungs-Nr '1
Einbau zwischen erster und zweiter Lage Wandputz.
Bewehrung mit AKS-Matte, verzinkt,
Maschenweite 50 x 50 mm, d=2 mm.

Ausführung im EG: BGH-Zellen, Vorraum, Dusche BGH, kameraüberwachter Haftraum'
Menge: 220,000 m2
Leistungsbereichkatalog: 023
DIN276-1_08: 345

*Hinweis: Putz-Kantenprofile, Putz-Abschlussprofile*
Putz-Kantenprofile, Putz-Abschlussprofile:

**01.01.0120 Kantenprofil Innenputz Alu D 15mm**
*** Bezugsbeschreibung
STLB-Bau 2026-04 023
Kante im Innenputz mit Kantenprofil aus Aluminium, für Putzdicke 15 mm.
Menge: 100,000 m
Leistungsbereichkatalog: 023

**01.01.0130 Kantenprofil Innenputz Alu D 25mm**
*** wie Position 01.01.0120
Für Putzdicken ab 25 mm
Menge: 75,000 m
Leistungsbereichkatalog: 023

**01.01.0140 Kantenprofil Innenputz Alu gebogen D 15mm**
*** wie Position 01.01.0120
STLB-Bau 2026-04 023
gebogen, Ausführung gemäß Einzelbeschreibung,
Einzelbeschreibungs-Nr '1
Einbau im Sturzbereich von Innentüren mit Bogen'
Menge: 50,000 m
Leistungsbereichkatalog: 023

**01.01.0150 Kantenprofil Gewebeeckwinkel Schenkel 10/15cm**
*** Bezugsbeschreibung
STLB-Bau 2026-04 023
Kantenprofil Gewebeeckwinkel, vollflächig einbetten in Armierungsmörtel, Schenkelmaße 10/15 cm, Arbeitshöhe der zu bearbeitenden oder zu bekleidenden Fläche bis 5,5 m über der Standfläche des hierfür erforderlichen Gerüstes, Gerüst wird gesondert vergütet, Ausführung gemäß Einzelbeschreibung,
Einzelbeschreibungs-Nr '1
Eckwinkel aus Aluminium mit beidseitigem Gewebeanschluss, Einbau z.B. an Fensterleibungen, im Übergang zwischen Leibungsdämmplatte und Holzwolle-Putzträgerplatte.'
Menge: 120,000 m
Leistungsbereichkatalog: 023
DIN276-1_08: 335

**01.01.0160 Kantenprofil Gewebeeckwinkel**
*** wie Position 01.01.0150
Einbau Eckwinkel im Übergang zwischen geneigter Fensterleibung und senkrechter Wandfläche, Winkel jeweils unterschiedlich.
Menge: 60,000 m
Leistungsbereichkatalog: 023
DIN276-1_08: 335

**01.01.0170 Kantenprofil Gewebeeckwinkel, gebogen**
*** wie Position 01.01.0150
Einbau im Sturzbereich der Fenster
Menge: 60,000 m

**01.01.0180 An-Abschlussprofil Außenputz Stahl verz kunststoffbesch 2tlg D 15mm**
*** Bezugsbeschreibung
STLB-Bau 2026-04 023
An-/Abschluss im Außenputz mit Profil aus verzinktem Stahl, kunststoffbeschichtet, 2-teilig, für Putzdicke 15 mm, Ausführung gemäß Einzelbeschreibung,
Einzelbeschreibungs-Nr '1
Abschlussprofil zwischen Leibung und Aluminiumfenster.'
Menge: 180,000 m
Leistungsbereichkatalog: 023

**01.01.0190 An-Abschlussprofil Außenputz Stahl verz kunststoffbesch gebogen 2tlg D 15mm**
*** wie Position 01.01.0180
STLB-Bau 2026-04 023
gebogen,
Einzelbeschreibungs-Nr '1
Abschlussprofil zw. Leibung u. Aluminiumfenster, Sturzbereich'
Menge: 60,000 m
Leistungsbereichkatalog: 023

*Hinweis: Riss-Sanierungen*
Riss-Sanierungen:

**01.01.0200 Einzelrisssanierung Wand B 3-5mm aufweiten grundieren verfüllen Armierung Spachtelmasse mineral.**
*** Bezugsbeschreibung
STLB-Bau 2026-04 034
Einzelrisse, in Wänden, außen, verputzt, Kalkzement-Normalputzmörtel (GP), Rissbreite über 3 bis 5 mm, Rissflanken aufweiten, grundieren, verfüllen, Armierungsgewebe aus Chemiefaser, Breite 30 cm, mit Armierungskleber kleben, beispachteln, angleichen an die vorh. Oberfläche, mit mineralischer Spachtelmasse, Arbeitshöhe der zu bearbeitenden oder zu bekleidenden Fläche bis 5,5 m über der Standfläche des hierfür erforderlichen Gerüstes, Gerüst wird gesondert vergütet, Ausführung gemäß Einzelbeschreibung,
Einzelbeschreibungs-Nr '1
Abrechnung nach Aufmaß mit der Bauleitung.'
Menge: 30,000 m
Leistungsbereichkatalog: 034
DIN276-1_08: 335

**01.01.0210 Einzelrisssanierung Wand B 5-10mm aufweiten grundieren verfüllen Spachtelmasse mineral.**
*** wie Position 01.01.0200
STLB-Bau 2026-04 034
innen, Rissbreite über 5 bis 10 mm, Rissflanken aufweiten, grundieren, verfüllen,
Menge: 30,000 m
Leistungsbereichkatalog: 034
DIN276-1_08: 345

*Hinweis: Ausbrüche schließen nach Teilabbruch Kamin-Mauerwerk*
Ausbrüche schließen nach Teilabbruch Kamin-Mauerwerk:

**01.01.0220 Spritzbewurf Zement-Normalputzm. Innenwand innen**
STLB-Bau 2026-04 023
Volldeckender Spritzbewurf aus Zement-Normalputzmörtel (GP), auf Innenwand, innen, Untergrund Mauerwerk, Arbeitshöhe der zu bearbeitenden oder zu bekleidenden Fläche bis 3,5 m über der Standfläche des hierfür erforderlichen Gerüstes, Ausführung gemäß Einzelbeschreibung,
Einzelbeschreibungs-Nr '1
Ausführung nach Abbruch von Wandvorlagen bzw. alten Kaminzügen im Obergeschoss, zur Abdeckung der Ausbrüche.
Aufmaß mit der Bauleitung vor Ausführung der allgemeinen Putzarbeiten im Flur.'
Menge: 20,000 m2
Leistungsbereichkatalog: 023
DIN276-1_08: 345

*Hinweis: Schlitze schließen und verputzen*
Schlitze schließen und verputzen:

**01.01.0230 Schlitz/Fehlstelle füllen Innenwand Kalkzement-Normalputzm. B 30 cm T 10 cm**
STLB-Bau 2026-04 023
Schlitz/Fehlstelle füllen, in Innenwänden, innen, mit Kalkzement-Normalputzmörtel (GP),
Schlitzbreite '30' cm,

Schlitztiefe '10' cm,
Ausführung gemäß Einzelbeschreibung,
Einzelbeschreibungs-Nr '1.
Schließen von Schlitzen nach Leitungsbelegung,
mit Mauerstein und/oder Mörtel nach Wahl,
Aufmaß zusammen mit der Bauleitung.'
Menge: 75,000 m
Leistungsbereichkatalog: 023
DIN276 neu: 345
DIN276-1_08: 345

*Hinweis: Aussenwand-Putzträgerplatten Holzwolle zementgebunden*
Außenwand-Putzträgerplatten Holzwolle zementgebunden:

**01.01.0240 Putzträger Holzwolle-Pl. D 15mm Außenwand innen**
*** Bezugsbeschreibung
STLB-Bau 2026-04 023
Putzträger aus Holzwolle-Platten DIN EN 13168 WW, zementgebunden, Gesamtdicke der Platte 15 mm, Baustoffklasse DIN 4102-1 B1 (schwerentflammbar), für Bekleidung von Außenwänden, innen, Befestigungsuntergrund Mauerwerk, Arbeitshöhe der zu bearbeitenden oder zu bekleidenden Fläche bis 5,5 m über der Standfläche des hierfür erforderlichen Gerüsts, Gerüst wird gesondert vergütet, Ausführung gemäß Einzelbeschreibung,
Einzelbeschreibungs-Nr '1
Montage an Außenwänden, Innenseite, bis ca. 10 cm über UK der jeweiligen Abhangdecke, mit geeigneten Dübelankern in ausreichender Anzahl.

Das Schneiden der Holzwolle-Platten angrenzend an Wände und Fensteröffnungen ist mit einzukalkulieren, Kalkulationsgrundlage sind die Ausführungszeichnungen.'
Menge: 65,000 m2
Leistungsbereichkatalog: 023
DIN276-1_08: 336

**01.01.0250 Putzträger Holzwolle-Pl. D 15mm Außenwand innen**
*** wie Position 01.01.0240
Gesamtdicke der Platte 15 mm, wie vor beschrieben,
jedoch in Bereichen mit bereits auf der Wand verbauten Heizungsrohren oder anderer Leitungen, größer als d= 10 mm.

Hier sind die Platten zu schneiden und bis an die jeweilige Leitung heranzuführen.
Menge: 35,000 m2
Leistungsbereichkatalog: 023
DIN276-1_08: 336

**01.01.0260 Putzträger Holzwolle-Pl. D 25mm Außenwand innen**
*** wie Position 01.01.0240
STLB-Bau 2026-04 023
Gesamtdicke der Platte 25 mm,
Menge: 65,000 m2
Leistungsbereichkatalog: 023
DIN276-1_08: 336

**01.01.0270 Putzträger Holzwolle-Pl. D 25mm Außenwand innen**
*** wie Position 01.01.0240
Gesamtdicke der Platte 25 mm, wie vor beschrieben,
jedoch in Bereichen mit bereits auf der Wand verbauten Heizungsrohren oder sonstiger Leitungen, größer als d= 10 mm
Menge: 35,000 m2
Leistungsbereichkatalog: 023
DIN276-1_08: 336

**01.01.0280 Putzträger Holzwolle-Pl. D 35mm Außenwand innen**
*** wie Position 01.01.0240
STLB-Bau 2026-04 023
Gesamtdicke der Platte 35 mm,
Menge: 65,000 m2
Leistungsbereichkatalog: 023
DIN276-1_08: 336

**01.01.0290 Putzträger Holzwolle-Pl. D 35mm Außenwand innen**
*** wie Position 01.01.0240
Gesamtdicke der Platte 35 mm, wie vor beschrieben,
jedoch in Bereichen mit bereits auf der Wand verbauten Heizungsrohren oder sonstiger Leitungen, größer als d= 10 mm
Menge: 35,000 m2
Leistungsbereichkatalog: 023
DIN276-1_08: 336

**01.01.0300 Putzträger Holzwolle-Pl. D 15mm Wände innen**
Gesamtdicke der Platte 15 mm, wie vor beschrieben,
jedoch in Streifen ca. 30 cm zur Überdeckung von Schlitzen.
Menge: 40,000 m
Leistungsbereichkatalog: 023
DIN276-1_08: 336

*Hinweis: Fenster-Leibungsdämmungen*
Fenster-Leibungsdämmungen EPS:

**01.01.0310 AIV-P Außenwand innen EPS-Pl Reaktionsharz D 30mm vollfl kleben**
*** Bezugsbeschreibung
STLB-Bau 2026-04 018
Abdichtung der Außenwandflächen von Innenräumen im Verbund (AIV-P) mit EPS-Hartschaumträgerplatten, werkseitig versehen mit flüssig zu verarbeitendem Reaktionsharz, Dicke mind. 1 mm, Plattendicke 30 mm, vollflächig kleben, Ausführung gemäß Einzelbeschreibung,
Einzelbeschreibungs-Nr '1
Leibungsdämmung Fenster, Breite ca. 35-45 cm, überputzbar.

Untergrund grobes Mauerwerk, vor Montage säubern und Unebenheiten ausgleichen.

Bei doppelter (mehrfacher) Montage im Bereich großer Fensteranschläge ist zwischen den Dämmplatten flächig ein geeigneter Mörtel zu verwenden.
Abrechnung nach Aufmaß und nach Anzahl der montierten Dämmschichten, vor Ausführung der Putzarbeiten, zusammen mit der Bauleitung.'
Menge: 95,000 m2
Leistungsbereichkatalog: 018
DIN276-1_08: 336

**01.01.0320 AIV-P Außenwand innen W0-I EPS-Pl Reaktionsharz D 30mm vollfl kleben**
*** wie Position 01.01.0310
STLB-Bau 2026-04 018
DIN 18534-1 und DIN 18534-6, Wassereinwirkungsklasse W0-I (gering), Rissklasse R1-I (Rissbreitenänderung/-neubildung nach Aufbringen der Abdichtung bis 0,2 mm),
Einzelbeschreibungs-Nr '1
Leibungsdämmung Fenster, Breite bis ca. 35-45 cm, überputzbar, Einbau im Sturzbereich, gewölbt.'
Menge: 40,000 m2
Leistungsbereichkatalog: 018
DIN276-1_08: 336

**01.01.0330 AIV-P Außenwand innen W0-I EPS-Pl Reaktionsharz D 30mm vollfl kleben**
*** wie Position 01.01.0310
STLB-Bau 2026-04 018
DIN 18534-1 und DIN 18534-6, Wassereinwirkungsklasse W0-I (gering), Rissklasse R1-I (Rissbreitenänderung/-neubildung nach Aufbringen der Abdichtung bis 0,2 mm),
Einzelbeschreibungs-Nr '1
Leibungsdämmung Fenster, Breite bis ca. 40-50 cm, überputzbar, Einbau geneigt.'
Menge: 21,000 m2
Leistungsbereichkatalog: 018
DIN276-1_08: 336

**01.01.0340 AIV-P Außenwand innen W0-I EPS-Pl Reaktionsharz D 30mm vollfl kleben**
*** wie Position 01.01.0310
STLB-Bau 2026-04 018
DIN 18534-1 und DIN 18534-6, Wassereinwirkungsklasse W0-I (gering), Rissklasse R1-I (Rissbreitenänderung/-neubildung nach Aufbringen der Abdichtung bis 0,2 mm),
Einzelbeschreibungs-Nr '1
Leibungsdämmung Fenster, Breite bis ca. 55 cm, überputzbar'
Menge: 4,000 m2
Leistungsbereichkatalog: 018
DIN276-1_08: 336

**01.01.0350 AIV-P Außenwand innen W0-I EPS-Pl Reaktionsharz D 30mm vollfl kleben**
*** wie Position 01.01.0310
STLB-Bau 2026-04 018
DIN 18534-1 und DIN 18534-6, Wassereinwirkungsklasse W0-I (gering), Rissklasse R1-I (Rissbreitenänderung/-neubildung nach Aufbringen der Abdichtung bis 0,2 mm),
Einzelbeschreibungs-Nr '1
Leibungsdämmung Fenster, Breite bis ca. 55 cm, überputzbar, Einbau im Sturzbereich, gewölbt.'
Menge: 2,000 m2
Leistungsbereichkatalog: 018
DIN276-1_08: 336

**01.01.0360 AIV-P Außenwand innen W0-I EPS-Pl Reaktionsharz D 30mm vollfl kleben**
*** wie Position 01.01.0310
STLB-Bau 2026-04 018
DIN 18534-1 und DIN 18534-6, Wassereinwirkungsklasse W0-I (gering), Rissklasse R1-I (Rissbreitenänderung/-neubildung nach Aufbringen der Abdichtung bis 0,2 mm),
Einzelbeschreibungs-Nr '1
Leibungsdämmung Fenster, Breite bis ca. 60 cm, überputzbar, Einbau geneigt.'
Menge: 2,000 m2
Leistungsbereichkatalog: 018
DIN276-1_08: 336

*Hinweis: Wandputz, 1-lagig*
Wandputz, 1-lagig:

**01.01.0370 Innenputz einlagig Außenwand Kalkzement-Normalputzm. CSII D 15mm Q2 gerieben**
STLB-Bau 2026-04 023
Einlagiges Innenputzsystem DIN 18550-2 auf Außenwand, innenseitig, Putzgrund Mauerwerk, Haftbrücke, Grundierung oder Putzverfestiger werden gesondert vergütet, aus Kalkzement-Normalputzmörtel (GP) DIN EN 998-1, Druckfestigkeitsklasse CS II (1,5 bis 5 N/mm2), Dicke 15 mm, Putzoberfläche Qualitätsstufe 2 (Q2), gerieben, übliche Beanspruchung, Arbeitshöhe der zu bearbeitenden oder zu bekleidenden Fläche bis 5,5 m über der Standfläche des hierfür erforderlichen Gerüsts, Gerüst wird gesondert vergütet.
Menge: 50,000 m2
Leistungsbereichkatalog: 023
DIN276 alt: 31300
DIN276 neu: 345
DIN276-1_08: 336
DIN276_1993: 345

**01.01.0380 Innenputz einlagig Außenwand Kalkzement-Normalputzm. CSII D 15mm Q2 gerieben 0,5-1m2**
*** Bezugsbeschreibung
STLB-Bau 2026-04 023
Einlagiges Innenputzsystem DIN 18550-2 auf Außenwand, innenseitig, Putzgrund Mauerwerk, Haftbrücke, Grundierung oder Putzverfestiger werden gesondert vergütet, aus Kalkzement-Normalputzmörtel (GP) DIN EN 998-1, Druckfestigkeitsklasse CS II (1,5 bis 5 N/mm2), Dicke 15 mm, Putzoberfläche Qualitätsstufe 2 (Q2), gerieben, übliche Beanspruchung, Fläche über 0,5 bis 1 m2, Arbeitshöhe der zu bearbeitenden oder zu bekleidenden Fläche bis 5,5 m über der Standfläche des hierfür erforderlichen Gerüsts, Gerüst wird gesondert vergütet.
Menge: 10,000 St
Leistungsbereichkatalog: 023
DIN276 alt: 31300
DIN276 neu: 345
DIN276-1_08: 336
DIN276_1993: 345

**01.01.0390 Innenputz einlagig Außenwand Kalkzement-Normalputzm. CSII D 15mm Q2 gerieben 1-1,5m2**
*** wie Position 01.01.0380
STLB-Bau 2026-04 023
Fläche über 1 bis 1,5 m2,
Menge: 10,000 St
Leistungsbereichkatalog: 023
DIN276 alt: 31300
DIN276 neu: 345
DIN276-1_08: 336
DIN276_1993: 345

**01.01.0400 Innenputz einlagig Außenwand Kalkzement-Normalputzm. CSII D 15mm Q2 gerieben 1,5-2,5m2**
*** wie Position 01.01.0380
STLB-Bau 2026-04 023
Fläche über 1,5 bis 2,5 m2,
Menge: 10,000 St
Leistungsbereichkatalog: 023
DIN276 alt: 31300
DIN276 neu: 345
DIN276-1_08: 336
DIN276_1993: 345

*Hinweis: Wandputz auf Putzträgerplatten, 1-lagig*
Wandputz auf Putzträgerplatten, 1-lagig:

**01.01.0410 Innenputz einlagig Innenwand Kalkzement-Normalputzm. CSII D 15mm Q2 gerieben**
STLB-Bau 2026-04 023
Einlagiges Innenputzsystem DIN 18550-2 auf Innenwand, Putzgrund Holzwolle-Platten, Haftbrücke, Grundierung oder Putzverfestiger werden gesondert vergütet, aus Kalkzement-Normalputzmörtel (GP) DIN EN 998-1, Druckfestigkeitsklasse CS II (1,5 bis 5 N/mm2), Dicke 15 mm, Putzoberfläche Qualitätsstufe 2 (Q2), gerieben, übliche Beanspruchung, Arbeitshöhe der zu bearbeitenden oder zu bekleidenden Fläche bis 5,5 m über der Standfläche des hierfür erforderlichen Gerüsts, Gerüst wird gesondert vergütet.
Menge: 290,000 m2
Leistungsbereichkatalog: 023
DIN276 alt: 31300
DIN276 neu: 345
DIN276-1_08: 345
DIN276_1993: 345

**01.01.0420 Innenputz einlagig Leibung B 35 cm Kalkzement-Normalputzm. CSII D 15mm Q2 gerieben**
*** Bezugsbeschreibung
STLB-Bau 2026-04 023
Einlagiges Innenputzsystem DIN 18550-2 auf Leibung,
Breite Leibung '35' cm,
Putzgrund Putzträger, aus Kalkzement-Normalputzmörtel (GP) DIN EN 998-1, Druckfestigkeitsklasse CS II (1,5 bis 5 N/mm2), Dicke 15 mm, Putzoberfläche Qualitätsstufe 2 (Q2), gerieben, übliche Beanspruchung, Arbeitshöhe der zu bearbeitenden oder zu bekleidenden Fläche bis 5,5 m über der Standfläche des hierfür erforderlichen Gerüsts, Gerüst wird gesondert vergütet.
Menge: 90,000 m
Leistungsbereichkatalog: 023
DIN276 alt: 31300
DIN276 neu: 345
DIN276-1_08: 345
DIN276_1993: 345

**01.01.0430 Innenputz einlagig Leibung gewölbt B 35 cm Kalkzement-Normalputzm. CSII D 15mm Q2 gerieben**
*** wie Position 01.01.0420
STLB-Bau 2026-04 023
gewölbt,
Menge: 40,000 m
Leistungsbereichkatalog: 023
DIN276 alt: 31300
DIN276 neu: 345
DIN276-1_08: 345
DIN276_1993: 345

**01.01.0440 Innenputz einlagig Leibung geneigt B 40 cm Kalkzementputzm. CSII D 15mm Q2 gerieben**
*** wie Position 01.01.0420
auf Leibung, geneigt, Breite Leibung 40 cm, Putzgrund Putzträger,
Menge: 40,000 m
Leistungsbereichkatalog: 023
DIN276 alt: 31300
DIN276 neu: 345
DIN276-1_08: 345
DIN276_1993: 345

**01.01.0450 Innenputz einlagig Leibung B 45 cm Kalkzement-Normalputzm. CSII D 15mm Q2 gerieben**
*** wie Position 01.01.0420
STLB-Bau 2026-04 023
Breite Leibung '45' cm,
Menge: 32,000 m
Leistungsbereichkatalog: 023
DIN276 alt: 31300
DIN276 neu: 345
DIN276-1_08: 345
DIN276_1993: 345

**01.01.0460 Innenputz einlagig Leibung gewölbt B 45 cm Kalkzement-Normalputzm. CSII D 15mm Q2 gerieben**
*** wie Position 01.01.0420
STLB-Bau 2026-04 023
gewölbt,
Breite Leibung '45' cm,
Menge: 14,000 m
Leistungsbereichkatalog: 023
DIN276 alt: 31300
DIN276 neu: 345
DIN276-1_08: 345
DIN276_1993: 345

**01.01.0470 Innenputz einlagig Leibung geneigt B 50 cm Kalkzementputzm. CSII D 15mm Q2 gerieben**
*** wie Position 01.01.0420
auf Leibung, geneigt, Breite Leibung 50 cm, Putzgrund Putzträger,
Menge: 14,000 m
Leistungsbereichkatalog: 023
DIN276 alt: 31300
DIN276 neu: 345
DIN276-1_08: 345
DIN276_1993: 345

**01.01.0480 Innenputz einlagig Leibung B 55 cm Kalkzement-Normalputzm. CSII D 15mm Q2 gerieben**
*** wie Position 01.01.0420
STLB-Bau 2026-04 023
Breite Leibung '55' cm,
Menge: 4,500 m
Leistungsbereichkatalog: 023
DIN276 alt: 31300
DIN276 neu: 345
DIN276-1_08: 345
DIN276_1993: 345

**01.01.0490 Innenputz einlagig Leibung gewölbt B 55 cm Kalkzement-Normalputzm. CSII D 15mm Q2 gerieben**
*** wie Position 01.01.0420
STLB-Bau 2026-04 023
gewölbt,
Breite Leibung '55' cm,
Menge: 2,200 m
Leistungsbereichkatalog: 023
DIN276 alt: 31300
DIN276 neu: 345
DIN276-1_08: 345
DIN276_1993: 345

**01.01.0500 Innenputz einlagig Leibung geneigt B 50 cm Kalkzementputzm. CSII D 15mm Q2 gerieben**
*** wie Position 01.01.0420
auf Leibung, geneigt, Breite Leibung 60 cm, Putzgrund Putzträger,
Menge: 2,200 m
Leistungsbereichkatalog: 023
DIN276 alt: 31300
DIN276 neu: 345
DIN276-1_08: 345
DIN276_1993: 345

*Hinweis: Wandputz, 2-lagig*
Wandputz, 2-lagig:

**01.01.0510 Innenputz 2lagig Innenwand UP Kalkzement-Normalputzm. D 20mm OP Kalkzement-Normalputzm. gerieben Körnung 3mm**
*** Bezugsbeschreibung
STLB-Bau 2026-04 023
2-lagiges Innenputzsystem DIN 18550-2 auf Innenwand, Putzgrund Mauerwerk, Haftbrücke, Grundierung oder Putzverfestiger werden gesondert vergütet, Unterputz DIN EN 998-1 aus Kalkzement-Normalputzmörtel (GP), Druckfestigkeitsklasse CS II (1,5 bis 5 N/mm2), Dicke Unterputz 20 mm, Oberputz aus Kalkzement-Normalputzmörtel (GP), Putzoberfläche Qualitätsstufe 2 (Q2), gerieben, Körnung 3 mm, Arbeitshöhe der zu bearbeitenden oder zu bekleidenden Fläche bis 5,5 m über der Standfläche des hierfür erforderlichen Gerüsts, Gerüst wird gesondert vergütet, Ausführung gemäß Einzelbeschreibung,
Einzelbeschreibungs-Nr '1
Putzgrund:
Mauerwerk jeder Art, einzelne Stahlbetonflächen, Streckmetall, Gittergewebe, Holzwolle-Platten, etc.'
Menge: 815,000 m2
Leistungsbereichkatalog: 023
DIN276-1_08: 345

**01.01.0520 Innenputz 2lagig Innenwand Treppenhaus**
*** wie Position 01.01.0510
Mit Berücksichtigung der Erschwernisse in einem Treppenhaus.
Menge: 160,000 m2

**01.01.0530 Spritzbewurf Zement-Normalputzm. Innenwand innen**
STLB-Bau 2026-04 023
Volldeckender Spritzbewurf aus Zement-Normalputzmörtel (GP), auf Innenwand, innen, Untergrund Mauerwerk, Arbeitshöhe der zu bearbeitenden oder zu bekleidenden Fläche bis 5,5 m über der Standfläche des hierfür erforderlichen Gerüstes, Gerüst wird gesondert vergütet, Ausführung gemäß Einzelbeschreibung,
Einzelbeschreibungs-Nr '1
Ausführung für Flächen, auf denen ein dickerer Putzauftrag als 20 mm zur Ausführung kommt.

Ausführung Spritzbewurf (und nachfolgende abweichende Putzstärken) erst nach vorheriger Abstimmung und örtlicher Feststellung/Aufmaß mit der Bauleitung.'
Menge: 600,000 m2
Leistungsbereichkatalog: 023
DIN276-1_08: 345

**01.01.0540 Innenputz Innenwand Kalkzement-Putzm. D 20-35 mm Kalkzement-Putzm.**
*** wie Position 01.01.0510
Putzstärke 20-35 mm
Menge: 300,000 m2

**01.01.0550 Innenputz Innenwand Kalkzement-Putzm. D 20-50 mm Kalkzement-Putzm.**
*** wie Position 01.01.0510
Putzstärke 20-50 mm
Menge: 300,000 m2

*Hinweis: Vertikale Hohlkehlen BGH, EG*
Vertikale Hohlkehle BGH, EG:

**01.01.0560 Dichtungskehle Wand-Wand kunststoffmodifizierter Mörtel**
STLB-Bau 2026-04 012
Dichtungskehle an Wand-Wandanschlüssen in kunststoffmodifiziertem Mörtel DIN EN 1504-1 oder nach allg. bauaufsichtlicher Zulassung ausbilden,
Hersteller und Typ 'Abmessung ca. 20/20 cm, in den Mauerwerksecken der BGHs, Ausbildung vertikal.'
Menge: 46,000 m
Leistungsbereichkatalog: 012
DIN276-1_08: 336

*Hinweis: Wandputz Innenwände mit Wandheizung, bewehrt, 2-lagig*
Wandputz Innenwände mit Wandheizung, bewehrt, 2-lagig:

Vorab ist das Rohrsystem der Wandheizung auf korrekten Sitz bzw. Montage zu prüfen. Der AN Heizungsbau ist über die früheste Inbetriebnahme der Heizung und die Steigerung der Temperaturen zu unterrichten.

Ausführung: BGH-Zellen, EG

**01.01.0570 Spritzbewurf Zement-Normalputzm. Innenwand innen**
STLB-Bau 2026-04 023
Volldeckender Spritzbewurf aus Zement-Normalputzmörtel (GP), auf Innenwand, innen, Untergrund Mauerwerk, Arbeitshöhe der zu bearbeitenden oder zu bekleidenden Fläche bis 5,5 m über der Standfläche des hierfür erforderlichen Gerüstes, Gerüst wird gesondert vergütet, Ausführung gemäß Einzelbeschreibung,
Einzelbeschreibungs-Nr '1
Spritzbewurf als Haftvermittler / Unterputz der Wandheizung.'
Menge: 175,000 m2
Leistungsbereichkatalog: 023
DIN276-1_08: 345

**01.01.0580 Putzbewehrung Drahtnetz verz Innenwand**
STLB-Bau 2026-04 023
Putzbewehrung aus verzinktem Drahtnetz, auf Innenwand, Arbeitshöhe der zu bearbeitenden oder zu bekleidenden Fläche bis 5,5 m über der Standfläche des hierfür erforderlichen Gerüsts, Gerüst wird gesondert vergütet, Ausführung gemäß Einzelbeschreibung,
Einzelbeschreibungs-Nr '1
Einbau zwischen erster und zweiter Lage Wandputz.
Bewehrung mit AKS-Matte, verzinkt,
Maschenweite 50 x 50 mm, d=2 mm.'
Menge: 175,000 m2
Leistungsbereichkatalog: 023
DIN276-1_08: 345

**01.01.0590 Innenputz 2lagig Innenwand UP Kalkzement-Normalputzm. D 20mm OP Kalkzement-Normalputzm. gerieben Körnung 3mm**
*** wie Position 01.01.0510
STLB-Bau 2026-04 023
Einzelbeschreibungs-Nr '1
Putzgrund Mauerwerkswände mit Wandheizung im EG,'
Menge: 175,000 m2
Leistungsbereichkatalog: 023
DIN276-1_08: 345

*Hinweis: Wandputz Fachwerkwände, 2-lagig*
Wandputz Fachwerkwände, 2-lagig:

**01.01.0600 Innenputz 2lagig Innenwand UP Kalkzement-Normalputzm. D 20mm OP Kalkzement-Normalputzm. gerieben Körnung 3mm**
*** wie Position 01.01.0510
STLB-Bau 2026-04 023
Einzelbeschreibungs-Nr '1
Putzgrund:
Fachwerkwände mit Teilflächen Streckmetall, Gittergewebe'
Menge: 250,000 m2
Leistungsbereichkatalog: 023
DIN276-1_08: 345

**01.01.0610 Innenputz Innenwand Kalkzement-Putzm. D 20-35 mm Kalkzement-Putzm.**
*** wie Position 01.01.0510
Putzstärke 20-35 mm
Menge: 100,000 m2

**01.01.0620 Innenputz Innenwand Kalkzement-Putzm. D 20-50 mm Kalkzement-Putzm.**
*** wie Position 01.01.0510
Putzstärke 20-50 mm
Menge: 100,000 m2

#### Abschnitt 01.02 Stundenlohnarbeiten

*Hinweis: Zusätzliche Technische Vertragsbedingungen (ZTV)*
Zusätzliche Technische Vertragsbedingungen (ZTV)

ZTV 01
Mit der Ausführung der im Leistungsverzeichnis beschriebenen Stundenlohnarbeiten ist erst nach schriftlicher Anordnung des AG zu beginnen. Der Umfang der im Einzelfall zu erbringenden Leistungen wird bei der Anordnung festgelegt.

ZTV 02
Abzurechnen sind ausschließlich geleistete Stunden an der Baustelle. Die Arbeiten beginnen und enden an der Baustelle. Fahrzeiten und sonstige zusätzliche Arbeitszeiten für Arbeiten außerhalb der Baustelle können nicht geltend gemacht werden.

ZTV 03
Die nachfolgend angebotenen Stundenlöhne haben Gültigkeit für sämtliche Bereiche und Titel dieser Ausschreibung.

**01.02.0010 Facharbeiter/-in sämtliche Kosten/Zuschläge**
STLB-Bau 2026-04 091
Stundenlohnarbeiten durch Facharbeiter/-in
der Verrechnungssatz für die jeweilige Arbeitskraft umfasst sämtliche Aufwendungen wie Lohn- und Gehaltskosten, Lohn- und Gehaltsnebenkosten, Zuschläge, lohngebundene und lohnabhängige Kosten, sonstige Sozialkosten, Gemeinkosten, Wagnis und Gewinn.
Menge: 40,000 h
Leistungsbereichkatalog: 091
DIN276-1_08: 399

**01.02.0020 Bauhelfer/-in sämtliche Kosten/Zuschläge**
STLB-Bau 2026-04 091
Stundenlohnarbeiten durch Bauhelfer/-in
der Verrechnungssatz für die jeweilige Arbeitskraft umfasst sämtliche Aufwendungen wie Lohn- und Gehaltskosten, Lohn- und Gehaltsnebenkosten, Zuschläge, lohngebundene und lohnabhängige Kosten, sonstige Sozialkosten, Gemeinkosten, Wagnis und Gewinn.
Menge: 40,000 h
Leistungsbereichkatalog: 091
DIN276-1_08: 399
